# Tharandter Str. 58
Angebotsaufforderung (GAEB DA XML 3.2, DA83)
Projekt: 017775
Währung: EUR
Vergabeart: Freihändige Vergabe
Eröffnung: 28.03.2025 00:00:00
Ende der Zuschlagsfrist: 31.07.2025
Ausführungsbeginn: 12.05.2025
Ausführungsende: 20.06.2025
Gewährleistungsdauer: 5 Jahre
Auftraggeber: Covivio Dresden GmbH c/o Covivio Immobil, Essener Straße 66, 46047 Oberhausen, Deutschland, Telefon 0208
Erstellt mit: GXML Toolbox V3.3 R20230829, iTWO_64 V24.0.454, 12.05.2025

## Vorbemerkungen
I Allgemeine Vorbemerkungen zum Leistungsverzeichnis Instandsetzung Balkon Straßenseite

I.1 Baubeschreibung

Lage des Gebäudes: Wohngebäude in Reihenbebauung, grenzständig, Endhaus
  Tharandter Str. 58 in 01159 Dresden

Der zu sanierende Balkon befinden sich im  2. OG der Straßenseite der Gebäudeecke zur Hofeinfahrt.
Das Gebäude steht unter Denkmalschutz.

Grundlage bilden die Denkmalrechtliche Genehmigung und die statische Berechnung.

I.2 Baugrundstück

Das Grundstück und Gebäude liegt an der öffentlichen Verkehrsfläche, Tharandter Str. 58.

I.3 Baumaßnahmen

Es erfolgt die Sanierung der Auflager- Stahlträger für die Stahlbetonbalkonplatte.
Dazu muss die Stahlbetonbalkonplatte demontiert und zwischengelagert werden.
Die Konsolen sind eine geschwungenen Stahlkonstruktion, die mit Rabitzdraht umwickelt und dann verputzt wurden.

Das Gebäude steht unter Denkmalschutz. Die Sanierung hat ähnlich dem Bestand zu erfolgen, da diese Bauteile bereits mit anderen Materialien ausgetauscht wurden.

Deshalb ist eine originalgetreue Sanierung nicht erforderlich.
Alle Bauteile sind vor und während der Arbeiten durch geeignete Maßnahmen vor Verschmutzung zu schützen.  Zum Abschluss der Bauarbeiten hat eine Reinigung aller Bauteile zu erfolgen.

Grundlagen für die Ausführung sind insbesondere:
 -allgemein anerkannten Regeln der Technik,
 -die Ausführungsbestimmungen der entsprechenden DIN-/VDE-Normen und
 -die gesetzlichen und behördlichen Bestimmungen in der jeweils neuesten Fassung.

Leistung
Die Wohnungsgesellschaften behalten sich das Recht vor, einzelne Positionen aus dem Auftragsumfang herauszunehmen, ohne das hierfür Kosten geltend gemacht werden können oder eine Änderung der Einheitspreise anderer Positionen erfolgt.

Der Arbeitsumfang bestimmt sich ausschließlich nach dem Text unserer Bestellung und etwaig schriftlich erteilten Nachbestellungen.

I.4 Bauablauf

Ausführungszeit
Der Bieter ist in der Lage, die Arbeiten in ............ Arbeitstagen fertigzustellen.

Termin
Baubeginn: April  2025
Bauzeit :  max. 1  Monat  (witterungsabhängig)

II Baustellenorganisation

II.1 Allgemeines
Es wird empfohlen, sich im Rahmen der Angebotserstellung vor Ort über die Lage des Baufeldes, Zu- und Abfahrtswege, Lagerplätze und sonstige Randbedingungen zu informieren.

II.2 Firmenwerbung
Das Anbringen eigener Firmenschilder ist auf der Baustelle nicht zulässig.

II.3 Zufahrt und Zugang zur Baustelle
Die Zufahrt sowie der Zugang zur Bauste¿uslle erfolgen über die anliegende öffentliche Straße.

II.4 Parken auf der Baustelle
Parken ist auf der öffentlichen Straße möglich.

II.5 Anfuhr von Stoffen und Bauteilen
Für die Anfuhr von Stoffen und Bauteilen zur Baustelle ist folgendes zu beachten:
Lagerflächen auf dem Baustellengelände sind nur vor dem Haus auf öffentlichen Flächen möglich.

II.6 Baustelleneinrichtung
Die Baustelleneinrichtung, soweit nicht ausgeschrieben, ist in die Einheitspreise einzurechnen.
Die Baustelle ist sauber zu halten, Verschmutzungen sind arbeitstäglich zu beseitigen.

II.7 Baustellenbesetzung / Beschäftigte
Der Auftragnehmer hat 10 Arbeitstage vor Beginn der Ausführungsarbeiten eine Liste der von ihm auf der Baustelle eingesetzten Beschäftigten (einschließlich Nachunternehmer) bei der Bauleitung zur Weiterleitung an den Auftraggeber vorzulegen.
Der Auftragnehmer belehrt seine Mitarbeiter über Ordnung und Sicherheit auf der Baustelle und über die objektspezifischen Regelungen und Ordnungen, wie Hausordnung, Verkehrsordnung, Brandschutzordnung und Raucherordnung und hinsichtlich des geltenden Datenschutzes. Dies wird aktenkundig gemacht und bei der Bauleitung eingereicht.
Der Auftragnehmer hat sicher zu stellen, dass alle vorgenannten Verpflichtungen auch von etwaigen Nachunternehmern und deren Beschäftigten eingehalten werden. Hierzu hat er seine Nachunternehmer entsprechend zu verpflichten.

II.8 Arbeitszeiten
Bei der Kalkulation ist zu berücksichtigen, dass alle Arbeiten an einem Gebäude ausgeführt werden, welches während der Baumaßnahme genutzt wird und somit ein höchstes Maß an Rücksichtnahme gefordert wird. Auf der Baustelle gelten folgende Arbeitszeiten:
Mo-Fr:  07.30- 18.00 Uhr
Darüber hinausgehende Arbeitszeiten sind rechtzeitig bei der Bauleitung anzukündigen.

II.9 Bedingungen zur Abfallentsorgung
Sämtliche im Rahmen seiner Auftragsabwicklung beim Auftraggeber (AG) anfallenden Abfälle gehen unmittelbar in das Eigentum des Auftragnehmers (AN) über. Der AN ist verpflichtet, Abfälle ordnungsgemäß und vollständig als Abfallerzeuger zu entsorgen. Zu diesem Zweck hat der AN die gültigen Gesetze, Verordnungen und sonstigen öffentlichen– rechtlichen Vorschriften– insbesondere das Kreislaufwirtschaftsgesetz (KrWG) und die Nachweisverordnung (NachwV) – einzuhalten.
Mit Übergang der Abfälle in das Eigentum des AN gehen Verkehrssicherungspflicht und
öffentlich– rechtliche Verantwortung, voll umfänglich auf diesen über.

Der AG behält sich vor, zu prüfen, ob der AN seinen Pflichten nachgekommen ist. In diesem Zusammenhang ist der AN verpflichtet, dem AG Einsichtnahme in die vom AN nach öffentlich – rechtlichen Vorschriften zu führenden Abfallregister und (Sammel–) Entsorgungsnachweise bzw. Wiegekarten der angefahrenen Abfallentsorgungsanlagen zu gewähren. Auf Verlangen des AG ist der AN ferner verpflichtet, entsprechende Nachweise in einer zu Vorlage gegenüber Behörden geeignete Form für den AG kostenfrei zur Verfügung zu stellen.
Der AN hat zur Abdeckung aller– sowohl seiner als auch die das AG– sich aus dem Abfallbeseitigung ergebenden Haftungsrisiken unter Einschluss des Gewässerschäden– Haftungsrisikos auf seine Kosten eine Haftpflichtversicherung in ausreichender Höhe für Personen–, Sach– und Vermögensschäden abzuschließen und dem AG den Abschluss auf Verlangen nachzuweisen. Diese Regelung lässt die Haftung des AN unberührt.

## Fotos Bestand
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Ansicht Wohnhaus Tharandter Str. 58
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Balkon Wohnhaus Tharandter Str. 58 in 01159 Dresden

## Ablaufschema
Arbeitsablauf:
1. Woche
1. Tag:  - Gerüststellung
2. Tag:  - Baustelleneinrichtung
3. Tag:  - Abbau Geländer
4. Tag:  - Abbrechen der Bodenbeläge- Fliesen
5. Tag:  - Kranstellung, Demontage Balkonplatte,
2. Woche
1. Tag:  - Freilegen der Konsolen
2. Tag:  - Freilegen der Konsolen
3. Tag:  - Entscheid der Sanierung oder Neubau
3. Woche bis 5 Woche
  -
Materialbestellung, Herstellung der Konsolen
  - Aufarbeitung Geländer

6. Woche
1. Tag  - Einbau Konsolen
2.-4.Tag  - Verkleidung Konsolen
5. Tag:  - Montage Balkonplatte
7. Woche
3. Tag:  - Abrüsten
4. Tag  - Beräumen
5. Tag  - Baustellenende

## 200-01 Gerüst-,Maurer,-Sandstein-,Stahlbeton-,Schlosserarbeiten
Datum: 12.05.2025

### Titel 1 BAUSTELLENEINRICHTUNG

**1.10 Baustelle einrichten**
*** Pauschalposition
Geräte, Werkzeuge und sonstige Betriebsmittel, die zur
vertragsgemäßen Erfüllung der Bauleistung erforderlich
sind, auf die Baustelle bringen, bereitstellen und
soweit der Geräteeinsatz nicht gesondert berechnet
wird, betriebsfertig aufstellen, einschl. der dafür
notwendigen Arbeiten.
Unterkünfte, Lagercontainer und dergleichen, soweit
erforderlich, antransportieren, aufbauen u. einrichten.

Strom, Wasser, sowie Entsorgungseinrichtungen und
dergleichen für die Baustelle, soweit erforderlich,
herstellen.

Die Baustelleneinrichtung ist über die vereinbarte Leistungszeit
vorzuhalten.

Nach Abschluss der Arbeiten ist alles zu beräumen,
das  Gelände wieder herzustellen einschl. Entfernen von Verunreinigungen.

Sicherungsmaßnahmen, insbesondere der
öffentlichen Verkehrswege auf und vor dem Grundstück,
auf Zufahrten, Bürgersteigen, einschl. Säuberung etc.;
Inanspruchnahme von öffentlichen Verkehrswegen ist bei
den zuständigen Behörden rechtzeitig zu beantragen.
Menge: 1,000 psch

**1.20 Verkehrsrechtliche Anordnung der Straße**
*** Pauschalposition
*** Bedarfsposition ohne GB
Beantragung einer Verkehrsrechtliche Anordnung - Parkverbot für den Zeitraum der Bauzeit einschl. Gebühren der Landeshauptstadt Dresden einschlich Auf- und Abbau der Verkehrszeichen entsprechend Regelplan.
Menge: 1,000 psch

**1.30 Gebühren für die Nutzungsdauer**
*** Bedarfsposition ohne GB
Städtische Gebühren für Anmietung öffentlicher Flächen
  für die Baustelleneinrichtung
  Flächengröße : ca. 20 m²
  Mietzeit : ca. 1 Woche
Menge: 7,000 StWo

**1.40 WC-Kabine aufstellen, unterhalten**
WC-Kabine antransportieren, aufstellen, vorhalten, unterhalten und nach Beendigung der Bauarbeiten beseitigen. Nutzung durch die am Bau beteiligten Firmen.
Regelmäßige Ver- und Entsorgung nach Erfordernis.
Ausstattung:
- Innenleuchte
- Spiegel
- WC-Anlage und Wasserbecken mit Zubehör
Nutzungsdauer: 7 Wochen
Menge: 7,000 StWo

**1.50 Vorhaltung Bau-WC**
*** Bedarfsposition ohne GB
Vorhaltung des Bau-WC über die 4Grundstandzeit hinaus, je weitere angefangene Woche
Menge: 1,000 Wo

**1.60 Bauzaun**
Lieferung und Errichtung inkl. Vorhaltung von Bauzaun
aus mobilen Stahlrahmenelementen mit Rundstahlfüllstäben, Stützfüßen, während der Bauzeit (12 Wochen)
inkl. sämtlicher Verbindungen, Kupplungen etc. Der Zaun ist aufzustellen und nach Abschluss aller
Bauarbeiten wieder abzubauen.
Bodenfreiheit: 20 cm (ca.)
Zaunhöhe: 2,00 m
Menge: 25,000 m

**1.70 Montagestunden Kran incl. An-und Abfahrt.**
Montagestunden Kran incl. An-und Abfahrt in 2 Arbeitsgängen:
- Demontage ca. 4 Std.
- Montage Platten ca. 4 Std
Menge: 8,000 Std

### Titel 2 GERÜSTBAUARBEITEN

*Hinweis: BESONDERE TECHNISCHE VORSCHRIFTEN- Gerüstbau Dacharbeiten*
I) BESONDERE TECHNISCHE VORSCHRIFTEN FÜR GERÜSTBAUARBEITEN

Für Angebot, Lieferung, Ausführung und Abrechnung gelten neben dem Leistungsverzeichnis :
- die neusten DIN-Normen, VDE- und VDI-Richtlinien.
- die Vorschriften der zuständigen Behörden; z.B. Bauaufsicht, Gewerbeaufsicht, TÜV, Berufsgenossenschaften und Versogungsbetriebe.
- DIN 18451, 4420, 4422 Arbeits- und Schutzgerüste

*Hinweis: Allgemeine Hinweise*
Die Anlieferung der Gerüstteile hat in angemessener Geschwindigkeit (siehe Beschilderung) durch das Wohngebiet zu erfolgen.
Es wird ausdrücklich daraufhingewiesen, dass die Ablagerung der Teile nicht im Kronenbereich der Bäume erfolgen darf.
Das Abwerfen von Gerüstteilen ist untersagt.
Es ist zu gewährleisten, dass ein durchgehender Boden in der obersten Gerüstlage geschaffen wird, um ein möglichst effizientes Arbeiten für die am Traufgesims tätigen Handwerker zu gewährleisten.
In die Erkerauflager darf keine Verankerung aus statischen Gründen erfolgen.
Die Außenanlagen dürfen nicht beschädigt werden.
Das Überfahren von öffentlichen Bereichen (Borde, Wege) ist nur mit ausreichenden Schutzmaßnahmen möglich.
Schäden gehen zu Lasten der Verursacher.
Auf Grund der Gegebenheiten müssen Gerüstteile manuell transportiert werden.
Der Beginn der Arbeitszeit wird ab 7.00 Uhr festgelegt.

  In den Einheitspreisen sind enthalten:

  -sämtliche Lieferungen und Leistungen, die zur sachgemäßen  Herstellung der Arbeiten erforderlich sind, jedoch im Leistungsbeschrieb nicht besonders erwähnt sind, z.B. Fahrt- und Transportkosten, das Einholen erforderlicher Gebühren wie z.B Stand-, Abnahmegebühren und dergleichen.

  -das Schließen der Befestigungspunkte mit Putz im Farbton der Fassade.

  Können Gerüste wegen der baulichen Gegebenheit nicht entsprechend der Regelausführung  nach DIN 4420 "Arbeits- und Schutzgerüste" bzw. Zulassungsbescheid erstellt werde, ist eine statische Berechnung für die Gerüste kostenlos zu erbringen.

  Das Auf- und Abbauen von Gerüsten, deren Belagebenen mehr als 2,00 m über Gelände oder Fußboden liegen, gehören als Nebenleistungen zu den vertraglichen Leistungen.
  Es werden nur die Gebäudemaße aufgemessen und bezahlt, siehe VOB, Anhang 1, DIN 18 451.

  Nach dem Gerüstrückbau sind die Außenanlagen wieder herzustellen.
  Diese Leistung ist in den Einehitspreisen mit einzukalkulieren.

**2.10 Fassadengerüst, LK 3, für Abriss und Neubau Balkone**
Arbeits- und Schutzgerüst nach DIN 4420 als Standgerüst, längsorientiert
(Fassadengerüst nach DIN EN 12810-1), mit Bordbrett, Zwischenseitenschutz und
Geländerholm und Seitenschutz für Abbrucharbeiten  und Wiederaufbau Balkonanlagen.
Befestigung mit Gerüstankern, Aussteifung nach DIN EN 12811-1
Standfläche : waagrecht
Höhe oberste Gerüstlage : ca. 9,6m (oberste Balkonplatte
Breitenklasse W 06
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Lastklasse 3
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Menge: 84,000 m2

**2.20 Fassadengerüst, Gebrauchsüberlassung**
Fassadengerüst als Standgerüst Gebrauchsüberlassung
Menge: 588,000 m²Wo

**2.30 Gerüstbekleidung, armierte Baufolie, Einfahrtseite**
Vollflächige Gerüstbekleidung gemäß DIN 4420-1 mit armierter Baufolie (Kederplane), gitterverstärkt, UV-stabilisiert, mit beidseitigem Kedersaum, einschl. erforderliche Kederschienen mit Gerüstbefestigung.
Baustoffklasse : B1
Flächengewicht : 300 g/m²
nur an der Einfahrtseite
Menge: 22,000 m2

**2.40 Gerüstbekleidung, Baufolie, Gebrauchsüberlassung**
Vollflächige Gerüstbekleidung mit armierter Baufolie.
Gebrauchsüberlassung 6 Wochen
Menge: 154,000 m²Wo

**2.50 Gerüsttreppe (Podesttreppe), integriert**
Gerüsttreppe ( Podesttreppe) im zuvor beschriebenen Fassadengerüst integriert
mit Zugangssicherung
Menge: 1,000 Stck

**2.60 Gerüsttreppe, Gebrauchsüberlassung**
Fassadengerüst als Standgerüst Gebrauchsüberlassung 6 Wochen
Menge: 7,000 StWo

**2.70 Gerüstüberbrückung nachträglich Aufbau**
*** Pauschalposition
Nachträglicher Einbau von Gerüstbohlen nach Demontage der Balkonplatte für das Schließen der jetzt offenen Bereiche.
Größe Balkonfläche : ~2,80x1,0m + Zwischenraum Gerüst und der Bauteile incl. Vorhaltung,und wieder Abbau.
Menge: 1,000 psch

**2.80 Bauaufzug GEDA 300Z Lieferung**
Bau- und Materialaufzug:
        - 3 x Ladesicherung
  Anliefern, Aufbau
Menge: 1,000 Wo

**2.90 Bauaufzug GEDA 300Z Vorhaltung**
Bau- und Materialaufzug:
  Vorhaltung je Woche
Menge: 12,000 Wo

### Titel 3 STUNDENSÄTZE GERÜSTBAUARBEITEN

**3.10 Stundensatz Gerüstbau-Monteur**
Arbeiten, welche nicht in den Positionen
erfasst sind und gegen Nachweis zur
Ausführung kommen:
Gerüstbau-Monteur
Menge: 3,000 h

### Titel 4 SANIERUNG BALKONANLAGE

**4.10 Auf- und Abbau Schutzplatten vor Fenster und Türen**
Auf- und Abbau von Sicherungsmaßnahmen gegen unbeabsichtigtes Heraustreten
und Schutzplatten vor Fenster- und Fenstertüren vor Abbruch der Balkonplatten und Konsolen.
Die Sicherungsmaßnahmen sind erst nach Demontage sofort wieder abzubauen.
Fenstergröße ca. B/H ~ 2,8/2,2m
Menge: 3,000 Stck

**4.20 Balkonplatte aus Stahlbeton demontieren zum Wiedereinbau**
*** Pauschalposition
Balkonplatte aus Stahlbeton, Unterseite und Stirnseiten mit Stahlblech belegt, demontieren und zwischenlagern für Aufarbeitung und Wiedereinbau
unter Beachtung aller Sicherheitsmaßnahmen,
incl. Anschlagmittel herstellen und einbauen aus Gegenplatten und Ösenschrauben, 4x,
nach Montage wieder entsorgen, Bauschutt entsorgen.
Plattengöße ca. 2,75x 0,9x0,22-0,24m
Kranstunden werden gesondert vergütet
Menge: 1,000 psch

**4.30 Balkonplatte aufarbeiten**
Die Seitenflächen und die Unterseite der Balkonplatte sind mit Stahl verkleidet,
diese sind aufzuarbeiten, wie folgt:
- Alle Stahlflächen, entrosten, lose und alte Beschichtung entfernen, Fehlstellen ergänzen
- Anstrich aller Stahlflächen, Farbe nach Bemusterung mit AG
  wie folgt:
Grundbeschichtung mit Rostschutzfarbe
Zwischenbeschichtung
Schlussbeschichtung
Menge: 3,567 m²

**4.40 Konsolenverkleidung abbrechen**
Konsolenverkleidung aus Rabitzdraht und Putz abbrechen,Bauschutt entsorgen,
incl. Stahlunterbau.
Beim Abbau sind die bestehenden Bauteile vor Beschädigungen zu schützen .
Abmessungen L/H/B ca. 900/800/150m
Menge: 4,000 Stck

**4.50 Stahlkonsolen ausbauen und entsorgen**
Stahlkonsolen, die bis in das Mauerwerk der Außenwand hineinreichen, ausbauen und entsorgen.
Dazu ist das Mauerwerk zu öffnen, bohren, stemmen, bis 50 cm in das Mauerwerk reichend.
Menge: 4,000 Stck

**4.60 Einbau Stahlträger neu**
Bauseits gelieferte Stahlauflagerträger einbauen und kraftschlüssig vermörteln
Abmessungen HEA 100 bis ca. 50cm tief im Mauerwerk eingelassen
Menge: 4,000 Stck

**4.70 Ausgebaute Balkonplatte wieder montieren**
*** Pauschalposition
ausgebaute Balkonplatten aus Stahlbeton wieder montieren mit Trennlage auf Stahlkonsolen,
unter Beachtung aller Sicherheitsmaßnahmen,
- Anschlagmittel ausbauen
- Löcher verschließen
- Anschlussfuge zur Außenwand vermörteln
Kranstunden werden gesondert vergütet
Menge: 1,000 psch

### Titel 5 Sonstiges

**5.10 Oberflächenbeschichtung Balkonplatte**
Oberflächenbeschichtung wasserabweisend, dampfdiffusionsdurchlässig und UV-beständig,
incl. aller Vorbereitungen.
Verw. System :
Menge: 1,800 m2

**5.20 Oberflächenbeschichtung Ränder**
Randanschlüsse zu den aufgehenden Wänden und Eingangsschwelle, wasserabweisend, dampfdiffusionsdurchlässig und UV-beständig, herstellen incl. aller Vorbereitungen.
Menge: 2,750 m

**5.30 Tropfkante**
Tropfkante an den freien Seiten aufbringen und mit der Abdichtung überziehen.
Menge: 4,550 m

**5.40 Betonbeschichtung, Balkonstirn- und Unterseiten**
Beschichtung aus Kunstharz-Dispersion auf Sichtbeton-Außenflächen, chemisch beständig, einschl. Grundierung.
Bauteil : Fassade
Untergrund : Beton
Kunstharz : Acrylharz
Glanzgrad : '....................................................'
Deckvermögen : Klasse 1
Menge: 3,800 m²

**5.50 Beschichtung, verzinktes Metall, außen, Kunstharz**
Erstbeschichtung auf vollflächigen verzinkten Stahl-/Stahlblechkonstruktionen im Außenbereich mit Kunstharz, einschl. Reinigen des Untergrundes mit ammoniakalischer Netzmittelwäsche, bestehend aus einer Grund- und Schlussbeschichtung.
Grundierung auf Epoxidharzbasis mit Einstreuung
Glanz : '....................................................'
Farbton/Oberfläche : '....................................................'
Bauteil : '....................................................'
Menge: 6,480 m²

### Titel 6 SCHLOSSERARBEITEN GELÄNDER UND TRÄGER

**6.10 Demontage Geländer für Wiedereinbau**
*** Pauschalposition
Demontage  Balkongeländer, Stahl, verzinkt, für den Wiedereinbau zwischenlagern.
Die Geländerpfosten sind auf der Betonplatte aufgedübelt.
 Vorderseite L ca. 2,75 m
Seitenteile  L ca. 0,95m
Menge: 1,000 psch

**6.20 Wiedereinbau der Geländer**
*** Pauschalposition
Wiedereinbau der zwischengelagerten Geländer durch aufdübeln auf die Balkonlatte.
Menge: 1,000 psch

**6.30 Kragträger, feuerverzinkt**
Kragträger für Balkonauflager in der Wand verankert
- HEA 100
- Länge  ca. 1,20m
- verzinkt
Lieferung frei Baustelle
Vor Herstellung der Kragträger ist die Ausführung vor Ort zu prüfen.
Menge: 4,000 Stck

**6.40 Konsolverkleidung, Titan-Zinkblech**
*** Pauschalposition
Die Konsolen sind in der Form des Bestandes zu verkleiden
Abmessungen L/H/B ca. 900/800/150m
aus Titan-Zinkblech, inkl. Unterkonstruktion und Montage
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Menge: 4,000 psch

### Titel 7 STUNDENSÄTZE BAUARBEITEN

**7.10 Stundensatz Bauarbeiter**
Arbeiten, welche nicht in den Positionen
erfasst sind und gegen Nachweis zur
Ausführung kommen:
Gerüstbau-Monteur
Menge: 5,000 h

### Titel 8 STEINMETZREPARATURARBEITEN

**8.10 Vierung im Naturwerksteinglied bis ca.50x50mm**
Anschluss der Fassadenverkleidung aus Sandstein an die eingebauten Konsolen.
Die können beim Abriss ausgebrochene Teile sein.
Vierung im beschädigten Natursteinglied
wie folgt einarbeiten:
-Beschädigung im Natursteinglied
schichtweise vorsichtig bis zum
unbeschädigten Kern ausstemmen,
- ebene Stoß- und Lagerflächen
herstellen
- Die Vierung muss aus der gleichen
Steinart und Steinfarbe wie das
Steinglied sein und durch enge Fugen mit
  dem Teil verbunden und verankert werden.
- Oberfläche dem bestand anpassen
Größe bis  ca. 50x50 mm
Menge: 20,000 St

**8.20 Vierung im Naturwerksteinglied bis ca.80x80mm**
wie zuvor beschrieben, jedoch
Anschluss der Fassadenverkleidung aus Sandstein an die eingebauten Konsolen.
Größe bis  ca. 80x80 mm
Menge: 10,000 St

### Titel 9 STUNDENSÄTZE

**9.10 Stundensatz Steinmetz, Naturwerkstein**
Arbeiten, welche nicht in den Positionen
erfasst sind und gegen Nachweis zur
Ausführung kommen:
Steinmetz
Menge: 5,000 h

### Titel 10 MALER- UND LACKIERARBEITEN

**10.10 Stahlgeländer,außen,KH-Beschichtung erneuern**
Anstrich aller Geländer, Farbe wie Bestand
z.B. mit Korral Eisenglimmer Farbton Anthrazit - DB 703
und Abstimmung mit Denkmalschutz
im Außenbereich,  wie folgt erneuern:
-teilweise entrosten
-lose und alte Beschichtung entfernen
-Grundbeschichtung mit Rostschutzfarbe
-Zwischenbeschichtung
-Schlussbeschichtung
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Menge: 4,000 m2

### Titel 11 Alternativpositionen

*Hinweis: Hinweis*
Da die Balkonkonstruktion nicht klar ist, wird hier alternativ eine Variante ausgeschrieben mit folgendem Inhalt:
- Abbruch und Entsorgung der vorhandenen Balkonplatte
- neun Betonplatte mit dazugehörenden Positionen

**11.10 Trennschnitt der Balkonplatte**
Trennschnitt der Balkonplatte vom auskragenden Balkonplattenteils über die gesamte Länge
Länge ca. 2,75m24 cm
Menge: 2,750 m

**11.20 Balkonplatte aus Stahlbeton demontieren, entsorgen**
Balkonplatte aus Stahlbeton, Unterseite und Stirnseiten mit Stahlblech belegt, demontieren und entsorgen
unter Beachtung aller Sicherheitsmaßnahmen,
Bauschutt entsorgen.
Plattengöße ca. 2,75x 0,9x0,22-0,24m
Menge: 1,000 Stck

**11.30 Fertigteil-Balkonplatte, Dicke 18 cm im Mittel**
Fertigteil-Balkonplatte aus Stahlbeton, Oberseite im Gefälle geschalt, Sichtbeton, Unterseite abgerieben und geglättet.
Bewehrung und Einbauteile werden gesondert vergütet.
- Betongüte : mind. C 25/30 ca. 30kg
- Abmessungen L/B = 2,75/0,9m
- Plattendicke : 18 cm i.M.
- Kanten gefast
- Abtropfnase an der Unterseite
incl. Montage
- mit Trennlage auf Stahlkonsolen
- Anschlagmittel ausbauen
- Löcher verschließen
- Anschlussfuge zur Außenwand vermörteln
Kranstunden werden gesondert vergütet
Menge: 1,000 Stck

**11.40 Betonbeschichtung, Balkonstirn- und Unterseiten**
Beschichtung aus Kunstharz-Dispersion auf Sichtbeton-Außenflächen, chemisch beständig, einschl. Grundierung.
Bauteil : Fassade
Untergrund : Beton
Kunstharz : Acrylharz
Glanzgrad : '....................................................'
Deckvermögen : Klasse 1
Menge: 3,800 m²
